# Baugrundgutachten
Angebotsaufforderung (GAEB 90, DA83)
Währung: EUR
Auftraggeber: RNL Niederrhein

## Baugrundgutachten
Datum: 24.02.26

### Abschnitt 00 BW 4302 502 "Kendelbrücke"

#### Unterabschnitt 00.00 Baugrundgutachten

**00.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**00.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**00.00.0003 Lph. 2.1 Baugrunderkundungen ausw.**
Auswerten und Darstellen der Baugrunderkundungen sowie
der Labor- und Felduntersuchungen

Zusammenstellung der im Rahmen der Baugrunderkundung
gewonnenen boden- und felsmechanischen Kennwerten und
Eigenschaften sowie Vergleich mit den vorhandenen
Unterlagen

Zeichnerische Darstellung der Ergebnisse der Feld- und
Laboruntersuchungen sowie der geotechnischen Messungen
Menge: 1,000 Psch

**00.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**00.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**00.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**00.00.0007 Lph. 3.2 Gründungsempfehlung**
Empfehlung für die Gründung mit Angabe der
geotechnischen Bemessungsparameter (z.B. Angaben zur
Bemessung einer Flächen oder Pfahlgründung)

Vorschlag für die Gründung der einzelnen Baukörper in
Abhängigkeit von deren Setzungsempfindlichkeit in
Verbindung mit der Tragwerksplanung

Angabe des aufnehmbaren Sohldruckes bei Flächengründung
bzw. von Spitzendruck und Mantelreibung bei
Pfahlgründungen
Menge: 1,000 Psch

**00.00.0008 Lph. 3.3 Setzungen**
Angabe der zu erwartenden Setzungen für die vom
Tragwerksplaner im Rahmen der Entwurfsplanung nach §49
zu erbringenden Grundleistunden

Angaben über Umfang und zeitlichen Verlauf der zu
erwartenden Setzungen
Menge: 1,000 Psch

**00.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**00.00.0010 Lph. 3.5 Angaben Erdbau**
Allgemeine Angaben zum Erdbau

Angaben über die Eignung der Schichten zur gezielten
Versickerung von Wasser

Ermittlung der Verformung der anstehenden Boden- und zu
Boden aufbereiteten Felsarten als Baustoffe

Angaben über einzuhaltende Böschungsneigungen bei Ab-
und Auftrag, Angaben über Vorkommen von Gleitschichten
und Rutschneigungen im Baugrund
Menge: 1,000 Psch

**00.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 00.01 Fachbauleitung

**00.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**00.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 00.02 Geotechnische Laborversuche

**00.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 70,000 m
Zuordnung: 103

**00.02.0002 Beurteilung von gekernten Proben**
Beurteilung von gekernten Bodenproben aus dem
Lockergestein (mittels Inliner) inkl. Dokumentation.

Die ordnungsgemäße Entsorgung der Proben nach Abschluss
der Untersuchungen ist einzurechnen.
Einschließlich aller Nebenkosten.
Menge: 70,000 m

**00.02.0003 Beurteilung von gestörten Proben**
Beurteilung von gestörten Bodenproben inkl.
Dokumentation.

Die ordnungsgemäße Entsorgung der Proben nach Abschluss
der Untersuchungen ist einzurechnen.
Einschließlich aller Nebenkosten.
Menge: 10,000 St

**00.02.0004 Rammsondierungen beurteilen**
Bestimmen und Beurteilen von Rammsondierungen inkl.
Dokumentation.
Menge: 20,000 m

**00.02.0005 Siebanalyse**
Ermitteln der Korngößenverteilung an Bodenmaterial
mittels Trockensiebung nach DIN EN ISO 17892-4.

Die ordnungsgemäße Entsorgung der Proben nach Abschluss
der Untersuchungen ist einzurechnen.
Einschließlich aller Nebenkosten.
Menge: 5,000 St

**00.02.0006 Schlämmanalyse**
Ermitteln der Korngrößenverteilung mittels Nasssiebung
nach DIN EN ISO 17892-4.

Die ordnungsgemäße Entsorgung der Proben nach Abschluss
der Untersuchungen ist einzurechnen.
Einschließlich aller Nebenkosten.
Menge: 2,000 St

**00.02.0007 Kombinierte Analyse**
Ermitteln der Korngrößenverteilung mittels kombinierter
Sieb-Schlämm-Analyse nach DIN EN ISO 17892-4.

Die ordnungsgemäße Entsorgung der Proben nach Abschluss
der Untersuchungen ist einzurechnen.
Einschließlich aller Nebenkosten.
Menge: 2,000 St

**00.02.0008 Ermittlung der Durchlässigkeit**
Ermitteln der Durchlässigkeit im Standrohr mit
veränderlichem hydraulischen Gefälle nach DIN EN ISO
17892-11.

Die ordnungsgemäße Entsorgung der Proben nach Abschluss
der Untersuchungen ist einzurechnen.
Einschließlich aller Nebenkosten.
Menge: 2,000 St

**00.02.0009 Ermittlung des Wassergehaltes**
Ermittlung des Wassergehaltes nach DIN EN ISO 17892-1.

Die ordnungsgemäße Entsorgung der Proben nach Abschluss
der Untersuchungen ist einzurechnen.
Einschließlich aller Nebenkosten.
Menge: 2,000 St

**00.02.0010 Ermittlung des Glühverlustes**
Ermittlung des Glühverlustes gem. DIN 18128.

Die ordnungsgemäße Entsorgung der Proben nach Abschluss
der Untersuchungen ist einzurechnen.
Einschließlich aller Nebenkosten.
Menge: 2,000 St

**00.02.0011 Fließ- und Ausrollgrenze**
Ermittlung der Fließ- und Ausrollgrenzen gemäß DIN EN
ISO 17892-12.

Die ordnungsgemäße Entsorgung der Proben nach Abschluss
der Untersuchungen ist einzurechnen.
Einschließlich aller Nebenkosten.
Menge: 2,000 St

**00.02.0012 Bestimmung der Proctordichte**
Bestimmung der Proctordichte und des günstigsten
Wassergehaltes nach DIN 18127 im Proctortopf
(Durchmesser 150mm) inkl. Auswertung der Proctorkurve
und der Darstellung der Ergebnisse.

Die ordnungsgemäße Entsorgung der Proben nach Abschluss
der Untersuchungen ist einzurechnen.
Einschließlich aller Nebenkosten.
Menge: 2,000 St

*Hinweis*
Chemische Untersuchung der erkundeten Materialien, die
im Zuge des Ersatzneubaus einer Verwertung/Entsorgung
zugeführt werden müssen. Grundsätzlich sollen aus den
entnommenen Materialien geeignete Mischproben gebildet
werden.

#### Unterabschnitt 00.03 Chemische Untersuchungen

**00.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**00.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**00.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**00.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**00.03.0005 Unters. PAK nach EPA im Feststoff**
PAK nach EPA im Feststoff bestimmen.
Verfahren nach LANUV Arbeitsblatt 47 für die Einstufung
eines Asphalts.

Die notwendigen Probenvorbereitungen sind in die
Position einzukalkulieren.

Die ordnungsgemäße Entsorgung der Proben nach Abschluss
der Untersuchungen ist einzurechnen.
Einschließlich aller Nebenkosten.
Menge: 8,000 St

**00.03.0006 Schichtstärken bestimmen**
Bestimmung der Schicht- und Lagendichte einschl. der
BohrkernLängstrennung und einschl. Dokumentation
(Bohrkernfoto) der einzelnen Asphaltschichten am
Bohrkern. Bei Bohrkernen gemäß TP D-StB.

Die ordnungsgemäße Entsorgung der Proben nach Abschluss
der Untersuchungen ist einzurechnen.
Einschließlich aller Nebenkosten.
Menge: 8,000 St

**00.03.0007 qualit. Bestimmung des Teergehaltes**
Bestimmung der qualitativen Anteile von carbostämmigen
Bindemitteln (Teeranteile) mittels
Fluoreszenz-Verfahren an Bohrkernen oder
Ausbruchstücken.

Die ordnungsgemäße Entsorgung der Proben nach Abschluss
der Untersuchungen ist einzurechnen. Einschließlich
aller Nebenkosten.
Menge: 4,000 St

**00.03.0008 Betonaggressivität**
Wasserprobe untersuchen auf betonangreifende
Bestandteile nach DIN 4030.

Die ordnungsgemäße Entsorgung der Proben nach Abschluss
der Untersuchungen ist einzurechnen.
Einschließlich aller Nebenkosten.
Menge: 2,000 St

**00.03.0009 Stahlaggressivität**
Wasserprobe untersuchen auf Korrosionsgefahr von Stahl
nach DIN 50929.

Die ordnungsgemäße Entsorgung der Proben nach Abschluss
der Untersuchungen ist einzurechnen.
Einschließlich aller Nebenkosten.
Menge: 2,000 St

### Abschnitt 01 BW 4404 504 "Nenneper Fleuth"

#### Unterabschnitt 01.00 Baugrundgutachten

**01.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**01.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**01.00.0003 Lph. 2.1 Baugrunderkundungen ausw.**
Auswerten und Darstellen der Baugrunderkundungen sowie
der Labor- und Felduntersuchungen

Zusammenstellung der im Rahmen der Baugrunderkundung
gewonnenen boden- und felsmechanischen Kennwerten und
Eigenschaften sowie Vergleich mit den vorhandenen
Unterlagen

Zeichnerische Darstellung der Ergebnisse der Feld- und
Laboruntersuchungen sowie der geotechnischen Messungen
Menge: 1,000 Psch

**01.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**01.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**01.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**01.00.0007 Lph. 3.2 Gründungsempfehlung**
Empfehlung für die Gründung mit Angabe der
geotechnischen Bemessungsparameter (z.B. Angaben zur
Bemessung einer Flächen oder Pfahlgründung)

Vorschlag für die Gründung der einzelnen Baukörper in
Abhängigkeit von deren Setzungsempfindlichkeit in
Verbindung mit der Tragwerksplanung

Angabe des aufnehmbaren Sohldruckes bei Flächengründung
bzw. von Spitzendruck und Mantelreibung bei
Pfahlgründungen
Menge: 1,000 Psch

**01.00.0008 Lph. 3.3 Setzungen**
Angabe der zu erwartenden Setzungen für die vom
Tragwerksplaner im Rahmen der Entwurfsplanung nach §49
zu erbringenden Grundleistunden

Angaben über Umfang und zeitlichen Verlauf der zu
erwartenden Setzungen
Menge: 1,000 Psch

**01.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**01.00.0010 Lph. 3.5 Angaben Erdbau**
Allgemeine Angaben zum Erdbau

Angaben über die Eignung der Schichten zur gezielten
Versickerung von Wasser

Ermittlung der Verformung der anstehenden Boden- und zu
Boden aufbereiteten Felsarten als Baustoffe

Angaben über einzuhaltende Böschungsneigungen bei Ab-
und Auftrag, Angaben über Vorkommen von Gleitschichten
und Rutschneigungen im Baugrund
Menge: 1,000 Psch

**01.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 01.01 Fachbauleitung

**01.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**01.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 01.02 Geotechnische Laborversuche

**01.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 70,000 m
Zuordnung: 103

**01.02.0002 Beurteilung von gekernten Proben**
Beurteilung von gekernten Bodenproben aus dem
Lockergestein (mittels Inliner) inkl. Dokumentation.

Die ordnungsgemäße Entsorgung der Proben nach Abschluss
der Untersuchungen ist einzurechnen.
Einschließlich aller Nebenkosten.
Menge: 70,000 m

**01.02.0003 Beurteilung von gestörten Proben**
Beurteilung von gestörten Bodenproben inkl.
Dokumentation.

Die ordnungsgemäße Entsorgung der Proben nach Abschluss
der Untersuchungen ist einzurechnen.
Einschließlich aller Nebenkosten.
Menge: 10,000 St

**01.02.0004 Rammsondierungen beurteilen**
Bestimmen und Beurteilen von Rammsondierungen inkl.
Dokumentation.
Menge: 30,000 m

**01.02.0005 Siebanalyse**
Ermitteln der Korngößenverteilung an Bodenmaterial
mittels Trockensiebung nach DIN EN ISO 17892-4.

Die ordnungsgemäße Entsorgung der Proben nach Abschluss
der Untersuchungen ist einzurechnen.
Einschließlich aller Nebenkosten.
Menge: 50,000 St

**01.02.0006 Schlämmanalyse**
Ermitteln der Korngrößenverteilung mittels Nasssiebung
nach DIN EN ISO 17892-4.

Die ordnungsgemäße Entsorgung der Proben nach Abschluss
der Untersuchungen ist einzurechnen.
Einschließlich aller Nebenkosten.
Menge: 2,000 St

**01.02.0007 Kombinierte Analyse**
Ermitteln der Korngrößenverteilung mittels kombinierter
Sieb-Schlämm-Analyse nach DIN EN ISO 17892-4.

Die ordnungsgemäße Entsorgung der Proben nach Abschluss
der Untersuchungen ist einzurechnen.
Einschließlich aller Nebenkosten.
Menge: 2,000 St

**01.02.0008 Ermittlung der Durchlässigkeit**
Ermitteln der Durchlässigkeit im Standrohr mit
veränderlichem hydraulischen Gefälle nach DIN EN ISO
17892-11.

Die ordnungsgemäße Entsorgung der Proben nach Abschluss
der Untersuchungen ist einzurechnen.
Einschließlich aller Nebenkosten.
Menge: 2,000 St

**01.02.0009 Ermittlung des Wassergehaltes**
Ermittlung des Wassergehaltes nach DIN EN ISO 17892-1.

Die ordnungsgemäße Entsorgung der Proben nach Abschluss
der Untersuchungen ist einzurechnen.
Einschließlich aller Nebenkosten.
Menge: 2,000 St

**01.02.0010 Ermittlung des Glühverlustes**
Ermittlung des Glühverlustes gem. DIN 18128.

Die ordnungsgemäße Entsorgung der Proben nach Abschluss
der Untersuchungen ist einzurechnen.
Einschließlich aller Nebenkosten.
Menge: 2,000 St

**01.02.0011 Fließ- und Ausrollgrenze**
Ermittlung der Fließ- und Ausrollgrenzen gemäß DIN EN
ISO 17892-12.

Die ordnungsgemäße Entsorgung der Proben nach Abschluss
der Untersuchungen ist einzurechnen.
Einschließlich aller Nebenkosten.
Menge: 2,000 St

**01.02.0012 Bestimmung der Proctordichte**
Bestimmung der Proctordichte und des günstigsten
Wassergehaltes nach DIN 18127 im Proctortopf
(Durchmesser 150mm) inkl. Auswertung der Proctorkurve
und der Darstellung der Ergebnisse.

Die ordnungsgemäße Entsorgung der Proben nach Abschluss
der Untersuchungen ist einzurechnen.
Einschließlich aller Nebenkosten.
Menge: 2,000 St

*Hinweis*
Chemische Untersuchung der erkundeten Materialien, die
im Zuge des Ersatzneubaus einer Verwertung/Entsorgung
zugeführt werden müssen. Grundsätzlich sollen aus den
entnommenen Materialien geeignete Mischproben gebildet
werden.

#### Unterabschnitt 01.03 Chemische Untersuchungen

**01.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**01.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**01.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**01.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**01.03.0005 Unters. PAK nach EPA im Feststoff**
PAK nach EPA im Feststoff bestimmen.
Verfahren nach LANUV Arbeitsblatt 47 für die Einstufung
eines Asphalts.

Die notwendigen Probenvorbereitungen sind in die
Position einzukalkulieren.

Die ordnungsgemäße Entsorgung der Proben nach Abschluss
der Untersuchungen ist einzurechnen.
Einschließlich aller Nebenkosten.
Menge: 8,000 St

**01.03.0006 Schichtstärken bestimmen**
Bestimmung der Schicht- und Lagendichte einschl. der
BohrkernLängstrennung und einschl. Dokumentation
(Bohrkernfoto) der einzelnen Asphaltschichten am
Bohrkern. Bei Bohrkernen gemäß TP D-StB.

Die ordnungsgemäße Entsorgung der Proben nach Abschluss
der Untersuchungen ist einzurechnen.
Einschließlich aller Nebenkosten.
Menge: 8,000 St

**01.03.0007 qualit. Bestimmung des Teergehaltes**
Bestimmung der qualitativen Anteile von carbostämmigen
Bindemitteln (Teeranteile) mittels
Fluoreszenz-Verfahren an Bohrkernen oder
Ausbruchstücken.

Die ordnungsgemäße Entsorgung der Proben nach Abschluss
der Untersuchungen ist einzurechnen. Einschließlich
aller Nebenkosten.
Menge: 4,000 St

**01.03.0008 Betonaggressivität**
Wasserprobe untersuchen auf betonangreifende
Bestandteile nach DIN 4030.

Die ordnungsgemäße Entsorgung der Proben nach Abschluss
der Untersuchungen ist einzurechnen.
Einschließlich aller Nebenkosten.
Menge: 2,000 St

**01.03.0009 Stahlaggressivität**
Wasserprobe untersuchen auf Korrosionsgefahr von Stahl
nach DIN 50929.

Die ordnungsgemäße Entsorgung der Proben nach Abschluss
der Untersuchungen ist einzurechnen.
Einschließlich aller Nebenkosten.
Menge: 2,000 St

### Abschnitt 02 BW 4505 538 "Moersbach"

#### Unterabschnitt 02.00 Baugrundgutachten

**02.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**02.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**02.00.0003 Lph. 2.1 Baugrunderkundungen ausw.**
Auswerten und Darstellen der Baugrunderkundungen sowie
der Labor- und Felduntersuchungen

Zusammenstellung der im Rahmen der Baugrunderkundung
gewonnenen boden- und felsmechanischen Kennwerten und
Eigenschaften sowie Vergleich mit den vorhandenen
Unterlagen

Zeichnerische Darstellung der Ergebnisse der Feld- und
Laboruntersuchungen sowie der geotechnischen Messungen
Menge: 1,000 Psch

**02.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**02.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**02.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**02.00.0007 Lph. 3.2 Gründungsempfehlung**
Empfehlung für die Gründung mit Angabe der
geotechnischen Bemessungsparameter (z.B. Angaben zur
Bemessung einer Flächen oder Pfahlgründung)

Vorschlag für die Gründung der einzelnen Baukörper in
Abhängigkeit von deren Setzungsempfindlichkeit in
Verbindung mit der Tragwerksplanung

Angabe des aufnehmbaren Sohldruckes bei Flächengründung
bzw. von Spitzendruck und Mantelreibung bei
Pfahlgründungen
Menge: 1,000 Psch

**02.00.0008 Lph. 3.3 Setzungen**
Angabe der zu erwartenden Setzungen für die vom
Tragwerksplaner im Rahmen der Entwurfsplanung nach §49
zu erbringenden Grundleistunden

Angaben über Umfang und zeitlichen Verlauf der zu
erwartenden Setzungen
Menge: 1,000 Psch

**02.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**02.00.0010 Lph. 3.5 Angaben Erdbau**
Allgemeine Angaben zum Erdbau

Angaben über die Eignung der Schichten zur gezielten
Versickerung von Wasser

Ermittlung der Verformung der anstehenden Boden- und zu
Boden aufbereiteten Felsarten als Baustoffe

Angaben über einzuhaltende Böschungsneigungen bei Ab-
und Auftrag, Angaben über Vorkommen von Gleitschichten
und Rutschneigungen im Baugrund
Menge: 1,000 Psch

**02.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 02.01 Fachbauleitung

**02.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**02.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 02.02 Geotechnische Laborversuche

**02.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 100,000 m
Zuordnung: 103

**02.02.0002 Beurteilung von gekernten Proben**
Beurteilung von gekernten Bodenproben aus dem
Lockergestein (mittels Inliner) inkl. Dokumentation.

Die ordnungsgemäße Entsorgung der Proben nach Abschluss
der Untersuchungen ist einzurechnen.
Einschließlich aller Nebenkosten.
Menge: 100,000 m

**02.02.0003 Beurteilung von gestörten Proben**
Beurteilung von gestörten Bodenproben inkl.
Dokumentation.

Die ordnungsgemäße Entsorgung der Proben nach Abschluss
der Untersuchungen ist einzurechnen.
Einschließlich aller Nebenkosten.
Menge: 20,000 St

**02.02.0004 Rammsondierungen beurteilen**
Bestimmen und Beurteilen von Rammsondierungen inkl.
Dokumentation.
Menge: 50,000 m

**02.02.0005 Siebanalyse**
Ermitteln der Korngößenverteilung an Bodenmaterial
mittels Trockensiebung nach DIN EN ISO 17892-4.

Die ordnungsgemäße Entsorgung der Proben nach Abschluss
der Untersuchungen ist einzurechnen.
Einschließlich aller Nebenkosten.
Menge: 5,000 St

**02.02.0006 Schlämmanalyse**
Ermitteln der Korngrößenverteilung mittels Nasssiebung
nach DIN EN ISO 17892-4.

Die ordnungsgemäße Entsorgung der Proben nach Abschluss
der Untersuchungen ist einzurechnen.
Einschließlich aller Nebenkosten.
Menge: 2,000 St

**02.02.0007 Kombinierte Analyse**
Ermitteln der Korngrößenverteilung mittels kombinierter
Sieb-Schlämm-Analyse nach DIN EN ISO 17892-4.

Die ordnungsgemäße Entsorgung der Proben nach Abschluss
der Untersuchungen ist einzurechnen.
Einschließlich aller Nebenkosten.
Menge: 2,000 St

**02.02.0008 Ermittlung der Durchlässigkeit**
Ermitteln der Durchlässigkeit im Standrohr mit
veränderlichem hydraulischen Gefälle nach DIN EN ISO
17892-11.

Die ordnungsgemäße Entsorgung der Proben nach Abschluss
der Untersuchungen ist einzurechnen.
Einschließlich aller Nebenkosten.
Menge: 2,000 St

**02.02.0009 Ermittlung des Wassergehaltes**
Ermittlung des Wassergehaltes nach DIN EN ISO 17892-1.

Die ordnungsgemäße Entsorgung der Proben nach Abschluss
der Untersuchungen ist einzurechnen.
Einschließlich aller Nebenkosten.
Menge: 2,000 St

**02.02.0010 Ermittlung des Glühverlustes**
Ermittlung des Glühverlustes gem. DIN 18128.

Die ordnungsgemäße Entsorgung der Proben nach Abschluss
der Untersuchungen ist einzurechnen.
Einschließlich aller Nebenkosten.
Menge: 2,000 St

**02.02.0011 Fließ- und Ausrollgrenze**
Ermittlung der Fließ- und Ausrollgrenzen gemäß DIN EN
ISO 17892-12.

Die ordnungsgemäße Entsorgung der Proben nach Abschluss
der Untersuchungen ist einzurechnen.
Einschließlich aller Nebenkosten.
Menge: 2,000 St

**02.02.0012 Bestimmung der Proctordichte**
Bestimmung der Proctordichte und des günstigsten
Wassergehaltes nach DIN 18127 im Proctortopf
(Durchmesser 150mm) inkl. Auswertung der Proctorkurve
und der Darstellung der Ergebnisse.

Die ordnungsgemäße Entsorgung der Proben nach Abschluss
der Untersuchungen ist einzurechnen.
Einschließlich aller Nebenkosten.
Menge: 2,000 St

*Hinweis*
Chemische Untersuchung der erkundeten Materialien, die
im Zuge des Ersatzneubaus einer Verwertung/Entsorgung
zugeführt werden müssen. Grundsätzlich sollen aus den
entnommenen Materialien geeignete Mischproben gebildet
werden.

#### Unterabschnitt 02.03 Chemische Untersuchungen

**02.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**02.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**02.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**02.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**02.03.0005 Unters. PAK nach EPA im Feststoff**
PAK nach EPA im Feststoff bestimmen.
Verfahren nach LANUV Arbeitsblatt 47 für die Einstufung
eines Asphalts.

Die notwendigen Probenvorbereitungen sind in die
Position einzukalkulieren.

Die ordnungsgemäße Entsorgung der Proben nach Abschluss
der Untersuchungen ist einzurechnen.
Einschließlich aller Nebenkosten.
Menge: 8,000 St

**02.03.0006 Schichtstärken bestimmen**
Bestimmung der Schicht- und Lagendichte einschl. der
BohrkernLängstrennung und einschl. Dokumentation
(Bohrkernfoto) der einzelnen Asphaltschichten am
Bohrkern. Bei Bohrkernen gemäß TP D-StB.

Die ordnungsgemäße Entsorgung der Proben nach Abschluss
der Untersuchungen ist einzurechnen.
Einschließlich aller Nebenkosten.
Menge: 8,000 St

**02.03.0007 qualit. Bestimmung des Teergehaltes**
Bestimmung der qualitativen Anteile von carbostämmigen
Bindemitteln (Teeranteile) mittels
Fluoreszenz-Verfahren an Bohrkernen oder
Ausbruchstücken.

Die ordnungsgemäße Entsorgung der Proben nach Abschluss
der Untersuchungen ist einzurechnen. Einschließlich
aller Nebenkosten.
Menge: 4,000 St

**02.03.0008 Betonaggressivität**
Wasserprobe untersuchen auf betonangreifende
Bestandteile nach DIN 4030.

Die ordnungsgemäße Entsorgung der Proben nach Abschluss
der Untersuchungen ist einzurechnen.
Einschließlich aller Nebenkosten.
Menge: 2,000 St

**02.03.0009 Stahlaggressivität**
Wasserprobe untersuchen auf Korrosionsgefahr von Stahl
nach DIN 50929.

Die ordnungsgemäße Entsorgung der Proben nach Abschluss
der Untersuchungen ist einzurechnen.
Einschließlich aller Nebenkosten.
Menge: 2,000 St

### Abschnitt 03 BW 4703 503 "Wanderweg Amern"

#### Unterabschnitt 03.00 Baugrundgutachten

**03.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**03.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**03.00.0003 Lph. 2.1 Baugrunderkundungen ausw.**
Auswerten und Darstellen der Baugrunderkundungen sowie
der Labor- und Felduntersuchungen

Zusammenstellung der im Rahmen der Baugrunderkundung
gewonnenen boden- und felsmechanischen Kennwerten und
Eigenschaften sowie Vergleich mit den vorhandenen
Unterlagen

Zeichnerische Darstellung der Ergebnisse der Feld- und
Laboruntersuchungen sowie der geotechnischen Messungen
Menge: 1,000 Psch

**03.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**03.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**03.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**03.00.0007 Lph. 3.2 Gründungsempfehlung**
Empfehlung für die Gründung mit Angabe der
geotechnischen Bemessungsparameter (z.B. Angaben zur
Bemessung einer Flächen oder Pfahlgründung)

Vorschlag für die Gründung der einzelnen Baukörper in
Abhängigkeit von deren Setzungsempfindlichkeit in
Verbindung mit der Tragwerksplanung

Angabe des aufnehmbaren Sohldruckes bei Flächengründung
bzw. von Spitzendruck und Mantelreibung bei
Pfahlgründungen
Menge: 1,000 Psch

**03.00.0008 Lph. 3.3 Setzungen**
Angabe der zu erwartenden Setzungen für die vom
Tragwerksplaner im Rahmen der Entwurfsplanung nach §49
zu erbringenden Grundleistunden

Angaben über Umfang und zeitlichen Verlauf der zu
erwartenden Setzungen
Menge: 1,000 Psch

**03.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**03.00.0010 Lph. 3.5 Angaben Erdbau**
Allgemeine Angaben zum Erdbau

Angaben über die Eignung der Schichten zur gezielten
Versickerung von Wasser

Ermittlung der Verformung der anstehenden Boden- und zu
Boden aufbereiteten Felsarten als Baustoffe

Angaben über einzuhaltende Böschungsneigungen bei Ab-
und Auftrag, Angaben über Vorkommen von Gleitschichten
und Rutschneigungen im Baugrund
Menge: 1,000 Psch

**03.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 03.01 Fachbauleitung

**03.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**03.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 03.02 Geotechnische Laborversuche

**03.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 100,000 m
Zuordnung: 103

**03.02.0002 Beurteilung von gekernten Proben**
Beurteilung von gekernten Bodenproben aus dem
Lockergestein (mittels Inliner) inkl. Dokumentation.

Die ordnungsgemäße Entsorgung der Proben nach Abschluss
der Untersuchungen ist einzurechnen.
Einschließlich aller Nebenkosten.
Menge: 100,000 m

**03.02.0003 Beurteilung von gestörten Proben**
Beurteilung von gestörten Bodenproben inkl.
Dokumentation.

Die ordnungsgemäße Entsorgung der Proben nach Abschluss
der Untersuchungen ist einzurechnen.
Einschließlich aller Nebenkosten.
Menge: 20,000 St

**03.02.0004 Rammsondierungen beurteilen**
Bestimmen und Beurteilen von Rammsondierungen inkl.
Dokumentation.
Menge: 50,000 m

**03.02.0005 Siebanalyse**
Ermitteln der Korngößenverteilung an Bodenmaterial
mittels Trockensiebung nach DIN EN ISO 17892-4.

Die ordnungsgemäße Entsorgung der Proben nach Abschluss
der Untersuchungen ist einzurechnen.
Einschließlich aller Nebenkosten.
Menge: 5,000 St

**03.02.0006 Schlämmanalyse**
Ermitteln der Korngrößenverteilung mittels Nasssiebung
nach DIN EN ISO 17892-4.

Die ordnungsgemäße Entsorgung der Proben nach Abschluss
der Untersuchungen ist einzurechnen.
Einschließlich aller Nebenkosten.
Menge: 2,000 St

**03.02.0007 Kombinierte Analyse**
Ermitteln der Korngrößenverteilung mittels kombinierter
Sieb-Schlämm-Analyse nach DIN EN ISO 17892-4.

Die ordnungsgemäße Entsorgung der Proben nach Abschluss
der Untersuchungen ist einzurechnen.
Einschließlich aller Nebenkosten.
Menge: 2,000 St

**03.02.0008 Ermittlung der Durchlässigkeit**
Ermitteln der Durchlässigkeit im Standrohr mit
veränderlichem hydraulischen Gefälle nach DIN EN ISO
17892-11.

Die ordnungsgemäße Entsorgung der Proben nach Abschluss
der Untersuchungen ist einzurechnen.
Einschließlich aller Nebenkosten.
Menge: 2,000 St

**03.02.0009 Ermittlung des Wassergehaltes**
Ermittlung des Wassergehaltes nach DIN EN ISO 17892-1.

Die ordnungsgemäße Entsorgung der Proben nach Abschluss
der Untersuchungen ist einzurechnen.
Einschließlich aller Nebenkosten.
Menge: 2,000 St

**03.02.0010 Ermittlung des Glühverlustes**
Ermittlung des Glühverlustes gem. DIN 18128.

Die ordnungsgemäße Entsorgung der Proben nach Abschluss
der Untersuchungen ist einzurechnen.
Einschließlich aller Nebenkosten.
Menge: 2,000 St

**03.02.0011 Fließ- und Ausrollgrenze**
Ermittlung der Fließ- und Ausrollgrenzen gemäß DIN EN
ISO 17892-12.

Die ordnungsgemäße Entsorgung der Proben nach Abschluss
der Untersuchungen ist einzurechnen.
Einschließlich aller Nebenkosten.
Menge: 2,000 St

**03.02.0012 Bestimmung der Proctordichte**
Bestimmung der Proctordichte und des günstigsten
Wassergehaltes nach DIN 18127 im Proctortopf
(Durchmesser 150mm) inkl. Auswertung der Proctorkurve
und der Darstellung der Ergebnisse.

Die ordnungsgemäße Entsorgung der Proben nach Abschluss
der Untersuchungen ist einzurechnen.
Einschließlich aller Nebenkosten.
Menge: 2,000 St

*Hinweis*
Chemische Untersuchung der erkundeten Materialien, die
im Zuge des Ersatzneubaus einer Verwertung/Entsorgung
zugeführt werden müssen. Grundsätzlich sollen aus den
entnommenen Materialien geeignete Mischproben gebildet
werden.

#### Unterabschnitt 03.03 Chemische Untersuchungen

**03.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**03.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**03.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**03.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**03.03.0005 Unters. PAK nach EPA im Feststoff**
PAK nach EPA im Feststoff bestimmen.
Verfahren nach LANUV Arbeitsblatt 47 für die Einstufung
eines Asphalts.

Die notwendigen Probenvorbereitungen sind in die
Position einzukalkulieren.

Die ordnungsgemäße Entsorgung der Proben nach Abschluss
der Untersuchungen ist einzurechnen.
Einschließlich aller Nebenkosten.
Menge: 8,000 St

**03.03.0006 Schichtstärken bestimmen**
Bestimmung der Schicht- und Lagendichte einschl. der
BohrkernLängstrennung und einschl. Dokumentation
(Bohrkernfoto) der einzelnen Asphaltschichten am
Bohrkern. Bei Bohrkernen gemäß TP D-StB.

Die ordnungsgemäße Entsorgung der Proben nach Abschluss
der Untersuchungen ist einzurechnen.
Einschließlich aller Nebenkosten.
Menge: 8,000 St

**03.03.0007 qualit. Bestimmung des Teergehaltes**
Bestimmung der qualitativen Anteile von carbostämmigen
Bindemitteln (Teeranteile) mittels
Fluoreszenz-Verfahren an Bohrkernen oder
Ausbruchstücken.

Die ordnungsgemäße Entsorgung der Proben nach Abschluss
der Untersuchungen ist einzurechnen. Einschließlich
aller Nebenkosten.
Menge: 4,000 St

**03.03.0008 Betonaggressivität**
Wasserprobe untersuchen auf betonangreifende
Bestandteile nach DIN 4030.

Die ordnungsgemäße Entsorgung der Proben nach Abschluss
der Untersuchungen ist einzurechnen.
Einschließlich aller Nebenkosten.
Menge: 2,000 St

**03.03.0009 Stahlaggressivität**
Wasserprobe untersuchen auf Korrosionsgefahr von Stahl
nach DIN 50929.

Die ordnungsgemäße Entsorgung der Proben nach Abschluss
der Untersuchungen ist einzurechnen.
Einschließlich aller Nebenkosten.
Menge: 2,000 St

### Abschnitt 04 BW 4805 523 "Erft-Bauwerke"

#### Unterabschnitt 04.00 Baugrundgutachten

**04.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**04.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**04.00.0003 Lph. 2.1 Baugrunderkundungen ausw.**
Auswerten und Darstellen der Baugrunderkundungen sowie
der Labor- und Felduntersuchungen

Zusammenstellung der im Rahmen der Baugrunderkundung
gewonnenen boden- und felsmechanischen Kennwerten und
Eigenschaften sowie Vergleich mit den vorhandenen
Unterlagen

Zeichnerische Darstellung der Ergebnisse der Feld- und
Laboruntersuchungen sowie der geotechnischen Messungen
Menge: 1,000 Psch

**04.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**04.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**04.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**04.00.0007 Lph. 3.2 Gründungsempfehlung**
Empfehlung für die Gründung mit Angabe der
geotechnischen Bemessungsparameter (z.B. Angaben zur
Bemessung einer Flächen oder Pfahlgründung)

Vorschlag für die Gründung der einzelnen Baukörper in
Abhängigkeit von deren Setzungsempfindlichkeit in
Verbindung mit der Tragwerksplanung

Angabe des aufnehmbaren Sohldruckes bei Flächengründung
bzw. von Spitzendruck und Mantelreibung bei
Pfahlgründungen
Menge: 1,000 Psch

**04.00.0008 Lph. 3.3 Setzungen**
Angabe der zu erwartenden Setzungen für die vom
Tragwerksplaner im Rahmen der Entwurfsplanung nach §49
zu erbringenden Grundleistunden

Angaben über Umfang und zeitlichen Verlauf der zu
erwartenden Setzungen
Menge: 1,000 Psch

**04.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**04.00.0010 Lph. 3.5 Angaben Erdbau**
Allgemeine Angaben zum Erdbau

Angaben über die Eignung der Schichten zur gezielten
Versickerung von Wasser

Ermittlung der Verformung der anstehenden Boden- und zu
Boden aufbereiteten Felsarten als Baustoffe

Angaben über einzuhaltende Böschungsneigungen bei Ab-
und Auftrag, Angaben über Vorkommen von Gleitschichten
und Rutschneigungen im Baugrund
Menge: 1,000 Psch

**04.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 04.01 Fachbauleitung

**04.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**04.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 04.02 Geotechnische Laborversuche

**04.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 160,000 m
Zuordnung: 103

**04.02.0002 Beurteilung von gekernten Proben**
Beurteilung von gekernten Bodenproben aus dem
Lockergestein (mittels Inliner) inkl. Dokumentation.

Die ordnungsgemäße Entsorgung der Proben nach Abschluss
der Untersuchungen ist einzurechnen.
Einschließlich aller Nebenkosten.
Menge: 160,000 m

**04.02.0003 Beurteilung von gestörten Proben**
Beurteilung von gestörten Bodenproben inkl.
Dokumentation.

Die ordnungsgemäße Entsorgung der Proben nach Abschluss
der Untersuchungen ist einzurechnen.
Einschließlich aller Nebenkosten.
Menge: 50,000 St

**04.02.0004 Rammsondierungen beurteilen**
Bestimmen und Beurteilen von Rammsondierungen inkl.
Dokumentation.
Menge: 80,000 m

**04.02.0005 Siebanalyse**
Ermitteln der Korngößenverteilung an Bodenmaterial
mittels Trockensiebung nach DIN EN ISO 17892-4.

Die ordnungsgemäße Entsorgung der Proben nach Abschluss
der Untersuchungen ist einzurechnen.
Einschließlich aller Nebenkosten.
Menge: 10,000 St

**04.02.0006 Schlämmanalyse**
Ermitteln der Korngrößenverteilung mittels Nasssiebung
nach DIN EN ISO 17892-4.

Die ordnungsgemäße Entsorgung der Proben nach Abschluss
der Untersuchungen ist einzurechnen.
Einschließlich aller Nebenkosten.
Menge: 3,000 St

**04.02.0007 Kombinierte Analyse**
Ermitteln der Korngrößenverteilung mittels kombinierter
Sieb-Schlämm-Analyse nach DIN EN ISO 17892-4.

Die ordnungsgemäße Entsorgung der Proben nach Abschluss
der Untersuchungen ist einzurechnen.
Einschließlich aller Nebenkosten.
Menge: 3,000 St

**04.02.0008 Ermittlung der Durchlässigkeit**
Ermitteln der Durchlässigkeit im Standrohr mit
veränderlichem hydraulischen Gefälle nach DIN EN ISO
17892-11.

Die ordnungsgemäße Entsorgung der Proben nach Abschluss
der Untersuchungen ist einzurechnen.
Einschließlich aller Nebenkosten.
Menge: 3,000 St

**04.02.0009 Ermittlung des Wassergehaltes**
Ermittlung des Wassergehaltes nach DIN EN ISO 17892-1.

Die ordnungsgemäße Entsorgung der Proben nach Abschluss
der Untersuchungen ist einzurechnen.
Einschließlich aller Nebenkosten.
Menge: 3,000 St

**04.02.0010 Ermittlung des Glühverlustes**
Ermittlung des Glühverlustes gem. DIN 18128.

Die ordnungsgemäße Entsorgung der Proben nach Abschluss
der Untersuchungen ist einzurechnen.
Einschließlich aller Nebenkosten.
Menge: 3,000 St

**04.02.0011 Fließ- und Ausrollgrenze**
Ermittlung der Fließ- und Ausrollgrenzen gemäß DIN EN
ISO 17892-12.

Die ordnungsgemäße Entsorgung der Proben nach Abschluss
der Untersuchungen ist einzurechnen.
Einschließlich aller Nebenkosten.
Menge: 3,000 St

**04.02.0012 Bestimmung der Proctordichte**
Bestimmung der Proctordichte und des günstigsten
Wassergehaltes nach DIN 18127 im Proctortopf
(Durchmesser 150mm) inkl. Auswertung der Proctorkurve
und der Darstellung der Ergebnisse.

Die ordnungsgemäße Entsorgung der Proben nach Abschluss
der Untersuchungen ist einzurechnen.
Einschließlich aller Nebenkosten.
Menge: 3,000 St

*Hinweis*
Chemische Untersuchung der erkundeten Materialien, die
im Zuge des Ersatzneubaus einer Verwertung/Entsorgung
zugeführt werden müssen. Grundsätzlich sollen aus den
entnommenen Materialien geeignete Mischproben gebildet
werden.

#### Unterabschnitt 04.03 Chemische Untersuchungen

**04.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**04.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**04.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**04.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**04.03.0005 Unters. PAK nach EPA im Feststoff**
PAK nach EPA im Feststoff bestimmen.
Verfahren nach LANUV Arbeitsblatt 47 für die Einstufung
eines Asphalts.

Die notwendigen Probenvorbereitungen sind in die
Position einzukalkulieren.

Die ordnungsgemäße Entsorgung der Proben nach Abschluss
der Untersuchungen ist einzurechnen.
Einschließlich aller Nebenkosten.
Menge: 8,000 St

**04.03.0006 Schichtstärken bestimmen**
Bestimmung der Schicht- und Lagendichte einschl. der
BohrkernLängstrennung und einschl. Dokumentation
(Bohrkernfoto) der einzelnen Asphaltschichten am
Bohrkern. Bei Bohrkernen gemäß TP D-StB.

Die ordnungsgemäße Entsorgung der Proben nach Abschluss
der Untersuchungen ist einzurechnen.
Einschließlich aller Nebenkosten.
Menge: 8,000 St

**04.03.0007 qualit. Bestimmung des Teergehaltes**
Bestimmung der qualitativen Anteile von carbostämmigen
Bindemitteln (Teeranteile) mittels
Fluoreszenz-Verfahren an Bohrkernen oder
Ausbruchstücken.

Die ordnungsgemäße Entsorgung der Proben nach Abschluss
der Untersuchungen ist einzurechnen. Einschließlich
aller Nebenkosten.
Menge: 4,000 St

**04.03.0008 Betonaggressivität**
Wasserprobe untersuchen auf betonangreifende
Bestandteile nach DIN 4030.

Die ordnungsgemäße Entsorgung der Proben nach Abschluss
der Untersuchungen ist einzurechnen.
Einschließlich aller Nebenkosten.
Menge: 2,000 St

**04.03.0009 Stahlaggressivität**
Wasserprobe untersuchen auf Korrosionsgefahr von Stahl
nach DIN 50929.

Die ordnungsgemäße Entsorgung der Proben nach Abschluss
der Untersuchungen ist einzurechnen.
Einschließlich aller Nebenkosten.
Menge: 2,000 St

#### Unterabschnitt 04.04 BIM-Leistungen

**04.04.0001 Erstellung 3D-Baugrundmodell**
Erstellung eines dreidimensionalen Volumenmodells der
Schichte- und Homogenbereiche (Fachmodell Boden).
Flächenbereich rd. 2.000 m². Anforderungen gemäß AIA
sowie Anlage 5 des BIM-Pilotprojekte-Guides.
Menge: 1,000 Psch

### Abschnitt 05 BW 4805 564 "Trockenpützstraße"

#### Unterabschnitt 05.00 Baugrundgutachten

**05.00.0001 Lph. 1.1 Klären der Aufgabenstell.**
Klären der Aufgabenstellung, Ermitteln der Baugrund-
und Grundwasserverhältnisse auf Basis vorhandener
Unterlagen unter Berücksichtigung der "Beschreibung der
Planungsaufgaben und Planungsziele"

Sichten von Kartenmaterial:
Morphologische Karten (Maßstab 1:25.000; 1:5.000)
Geologische Karten (Übersichtskarten, Spezialkarten)
Hydrogeologische Karten (Übersichtskarten,
Spezialkarten)

Abstimmung der Aufgabenstellung mit dem AG, Trassen-
und Bauwerksplanern sowie übrigen Planungsbeteiligten

Begehen der Strecke zur Abschätzung der erforderlichen
Leistung

Überprüfung der Übereinstimmung der Örtlichkeit mit den
vorhandenen Unterlagen

Aufsuchen und Überprüfen von vorhandenen
Bodenaufschlüssen (Böschungen, Steinbrüche etc.)

Aufsuchen und Überprüfen von Grundwassermessstellen,
Schichtenwasseraustritten und Quellgebieten

Aufsuchen und Überprüfen von geotechnischen Messstellen

Überprüfung auf Auffälligkeiten (Ablagerungen, Bewuchs,
morphologische Besonderheiten, etc.)
Menge: 1,000 Psch

**05.00.0002 Lph 1.2 Erkundungsprogramm festl.**
Festlegen und Darstellen der erforderlichen
Baugrunderkundungen.

Geotechnisches Erkundungsprogramm (auf der Grundlage
der Anforderungen der einschlägigen ATV)

Festlegen der Art, Lage und Tiefe von direkten und
indirekten Aufschlüssen unter Berücksichtigung aller
Randbedingunden

Festlegen von Messstellenausbauten

Festlegen von geophysikalischen und geotechnischen
Messungen

Aufstellen des (vorläufigen)
Laboruntersuchungsprogramms

Aufstellen von speziellen Messprogrammen (z.B.:
Erschütterungsmessungen, etc.)

Aufstellen eines Messprogramms für Feldversuche
Menge: 1,000 Psch

**05.00.0003 Lph. 2.1 Baugrunderkundungen ausw.**
Auswerten und Darstellen der Baugrunderkundungen sowie
der Labor- und Felduntersuchungen

Zusammenstellung der im Rahmen der Baugrunderkundung
gewonnenen boden- und felsmechanischen Kennwerten und
Eigenschaften sowie Vergleich mit den vorhandenen
Unterlagen

Zeichnerische Darstellung der Ergebnisse der Feld- und
Laboruntersuchungen sowie der geotechnischen Messungen
Menge: 1,000 Psch

**05.00.0004 Lph. 2.2 Wasserstände abschätzen**
Abschätzen des Schwankungsbereiches von Wasserständen
und/oder Druckhöhen im Boden

Angaben über Grundwasserhorizonte

Angaben über Grundwasserstände und deren
voraussichtliche Schwankungen

Angaben über Gefälle, Druckverhältnisse und Strömung in
den verschiedenen Horizonten

Angaben über Art und Umfang von Grundwasservorkommen
(Grundwasser mit zusammenhängendem Spiegel,
Kluftwasser, Schichtwasser, mehrere Stockwerke)

Angaben über vorhandene bzw. mögliche Wasseraustritte
(Quellen)

Angaben über vorhandene Wasserschutzgebiete,
Wasserfassungen, Be- und Entwässerungsanlagen

Angabe von Wasserdurchlässigkeitsbeiwerten

Angaben über zu erwartende Wasserzutritte zu Baugruben,
Einschnitte, etc.
Menge: 1,000 Psch

**05.00.0005 Lph. 2.3 Baugrund klassifizieren**
Klassifizieren des Baugrunds und Festlegen der
Baugrundkennwerte

Einordnen der Schichten nach Boden- und Felsgruppen mit
Angabe der Eigenschaften und Kennwerte und deren
Bandbreite für die Einteilung in Homogenbereiche unter
Beachtung der Ersatzbaustoffverordnung

Angabe der charakteristischen boden- und
felsmechanischen Kennwerte für statische Berechnungen;
Tabellarische Darstellung

Festlegen der geotechnischen Kategorie

Festlegen und Darstellen des Baugrundmodells
(Schichtenverlauf und -verbreitung) durch Eintragung in
Lage- und Höhenpläne

Erstellen eines geotechnischen Bewertungsbandes
Menge: 1,000 Psch

**05.00.0006 Lph. 3.1 Baugrund beurteilen**
Beurteilung des Baugrunds

Beurteilung der Schichten nach ihrer Eignung als
Dammbaustoff und Dammauflager und ggf. deren
Verbesserung oder Austausch

Angabe über die Eignung der Schichten zur Gründung von
Bauwerken

Beurteilung der Schichten nach ihrer Eignung als
Filtermaterial, zur Hinterfüllung von Bauwerken und
Baugrundverbesserung

Beurteilung der Schichten nach ihrer Eignung als
Material für Tragschichten ohne Bindemittel

Empfehlungen für die Einteilung in Homogenbereiche
Menge: 1,000 Psch

**05.00.0007 Lph. 3.2 Gründungsempfehlung**
Empfehlung für die Gründung mit Angabe der
geotechnischen Bemessungsparameter (z.B. Angaben zur
Bemessung einer Flächen oder Pfahlgründung)

Vorschlag für die Gründung der einzelnen Baukörper in
Abhängigkeit von deren Setzungsempfindlichkeit in
Verbindung mit der Tragwerksplanung

Angabe des aufnehmbaren Sohldruckes bei Flächengründung
bzw. von Spitzendruck und Mantelreibung bei
Pfahlgründungen
Menge: 1,000 Psch

**05.00.0008 Lph. 3.3 Setzungen**
Angabe der zu erwartenden Setzungen für die vom
Tragwerksplaner im Rahmen der Entwurfsplanung nach §49
zu erbringenden Grundleistunden

Angaben über Umfang und zeitlichen Verlauf der zu
erwartenden Setzungen
Menge: 1,000 Psch

**05.00.0009 Lph. 3.4 Hinweise Baugrube**
Hinweise zur Herstellung und Trockenhaltung der
Baugrube und des Bauwerks sowie Angaben zur Auswirkung
der Baumaßnahme auf Nachbarbauwerke

Sicherung von Bauwerk und Baugrube gegen drückendes und
nichtdrückendes Wasser im Boden (Grundwasser) unter
Berücksichtigung schützenswerter Bereiche

Vorschläge für die Fassung und Ableitung von Schicht-
und Quellwasser

Hinweise und Vorschläge für vorübergehende und dauernde
Abdichtungen von Baugrube und Bauwerk bzw. für eine
vorübergehende und dauernde Drainage des Baugrundes

Überprüfen der Auswirkung der Baugrube auf benachbarte
Bauten und Anlagen sowie ggf. Vorschläge für deren
Sicherung

Überprüfen der Auswirkung von Grundwasserabsenkungen
und -haltungen auf benachbarte Gebäude und Anlagen
sowie ggf. Vorschläge für deren Sicherung

Überprüfen der Auswirkung der zu errichtenden Bauwerke
auf Standsicherheit und Setzungsverhalten benachbarter
Gebäude und Anlagen sowie ggf. Vorschläge für deren
Sicherung

Vorschläge für die Grundwasserbehandlung und
-versickerung
Menge: 1,000 Psch

**05.00.0010 Lph. 3.5 Angaben Erdbau**
Allgemeine Angaben zum Erdbau

Angaben über die Eignung der Schichten zur gezielten
Versickerung von Wasser

Ermittlung der Verformung der anstehenden Boden- und zu
Boden aufbereiteten Felsarten als Baustoffe

Angaben über einzuhaltende Böschungsneigungen bei Ab-
und Auftrag, Angaben über Vorkommen von Gleitschichten
und Rutschneigungen im Baugrund
Menge: 1,000 Psch

**05.00.0011 Lph. 3.6 Eignung Abtragsmaterial**
Angaben zur geotechnischen Eignung von Abtragsmaterial
zur Wiederverwendung bei der betreffenden Baumaßnahme
sowie Hinweise zur Bauausführung

Hinweise auf die Eignung der abzutragenden Schichten
als Erdbaustoffe und ggf. Vorschlag für deren
Verbesserung

Beurteilung von Abtragsmaterialien bzgl. deren
Deponierung oder Weiterverwertung unter
Berücksichtigung der Ergebnisse von Untersuchungen auf
umweltrelevante Inhaltsstoffe (u.a. unter
Berücksichtigung der Vorgaben der
Ersatzbaustoffverordnung)
Menge: 1,000 Psch

#### Unterabschnitt 05.01 Fachbauleitung

**05.01.0001 Ortstermin bis 4 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): bis 4 h

Abgerechnet wird nach detailliertem Stundennachweis.
Menge: 2,000 St

**05.01.0002 Ortstermin 4 bis 8 h**
Ortstermine der Fachbauleitung zur Festlegung der
Sondierpunkte, zur Berücksichtigung von Leitungsplänen,
zur Koordinierung und Überwachung der
Felduntersuchungen. Im Einheitspreis enthalten sind
alle Kosten für An- und Abreise sowie alle sonstigen
Nebenkosten.

Termine in Abstimmung mit dem AG.

Abgerechnet wird 1 Einsatz vor Ort durch eine Person,
die gründliche Fachkenntnisse und praktische
Erfahrungen in der Geotechnik nachweisen kann.
Netto Arbeitszeit (ohne An- und Abfahrt): 4 bis 8 h

Abgerechnet wird nach detailliertem Stundennachweis.
Menge: 1,000 St

*Hinweis*
Die Entsorgung der Proben hat nach den gültigen
Vorschriften zu erfolgen und ist durch Vorlage der
entsprechenden Entsorgungsnachweise gem. NachwV zu
dokumentieren.

#### Unterabschnitt 05.02 Geotechnische Laborversuche

**05.02.0001 Fotodokumentation jpg**
StL-Nr. 22110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 70,000 m
Zuordnung: 103

**05.02.0002 Beurteilung von gekernten Proben**
Beurteilung von gekernten Bodenproben aus dem
Lockergestein (mittels Inliner) inkl. Dokumentation.

Die ordnungsgemäße Entsorgung der Proben nach Abschluss
der Untersuchungen ist einzurechnen.
Einschließlich aller Nebenkosten.
Menge: 70,000 m

**05.02.0003 Beurteilung von gestörten Proben**
Beurteilung von gestörten Bodenproben inkl.
Dokumentation.

Die ordnungsgemäße Entsorgung der Proben nach Abschluss
der Untersuchungen ist einzurechnen.
Einschließlich aller Nebenkosten.
Menge: 10,000 St

**05.02.0004 Rammsondierungen beurteilen**
Bestimmen und Beurteilen von Rammsondierungen inkl.
Dokumentation.
Menge: 20,000 m

**05.02.0005 Siebanalyse**
Ermitteln der Korngößenverteilung an Bodenmaterial
mittels Trockensiebung nach DIN EN ISO 17892-4.

Die ordnungsgemäße Entsorgung der Proben nach Abschluss
der Untersuchungen ist einzurechnen.
Einschließlich aller Nebenkosten.
Menge: 5,000 St

**05.02.0006 Schlämmanalyse**
Ermitteln der Korngrößenverteilung mittels Nasssiebung
nach DIN EN ISO 17892-4.

Die ordnungsgemäße Entsorgung der Proben nach Abschluss
der Untersuchungen ist einzurechnen.
Einschließlich aller Nebenkosten.
Menge: 2,000 St

**05.02.0007 Kombinierte Analyse**
Ermitteln der Korngrößenverteilung mittels kombinierter
Sieb-Schlämm-Analyse nach DIN EN ISO 17892-4.

Die ordnungsgemäße Entsorgung der Proben nach Abschluss
der Untersuchungen ist einzurechnen.
Einschließlich aller Nebenkosten.
Menge: 2,000 St

**05.02.0008 Ermittlung der Durchlässigkeit**
Ermitteln der Durchlässigkeit im Standrohr mit
veränderlichem hydraulischen Gefälle nach DIN EN ISO
17892-11.

Die ordnungsgemäße Entsorgung der Proben nach Abschluss
der Untersuchungen ist einzurechnen.
Einschließlich aller Nebenkosten.
Menge: 2,000 St

**05.02.0009 Ermittlung des Wassergehaltes**
Ermittlung des Wassergehaltes nach DIN EN ISO 17892-1.

Die ordnungsgemäße Entsorgung der Proben nach Abschluss
der Untersuchungen ist einzurechnen.
Einschließlich aller Nebenkosten.
Menge: 2,000 St

**05.02.0010 Ermittlung des Glühverlustes**
Ermittlung des Glühverlustes gem. DIN 18128.

Die ordnungsgemäße Entsorgung der Proben nach Abschluss
der Untersuchungen ist einzurechnen.
Einschließlich aller Nebenkosten.
Menge: 2,000 St

**05.02.0011 Fließ- und Ausrollgrenze**
Ermittlung der Fließ- und Ausrollgrenzen gemäß DIN EN
ISO 17892-12.

Die ordnungsgemäße Entsorgung der Proben nach Abschluss
der Untersuchungen ist einzurechnen.
Einschließlich aller Nebenkosten.
Menge: 2,000 St

**05.02.0012 Bestimmung der Proctordichte**
Bestimmung der Proctordichte und des günstigsten
Wassergehaltes nach DIN 18127 im Proctortopf
(Durchmesser 150mm) inkl. Auswertung der Proctorkurve
und der Darstellung der Ergebnisse.

Die ordnungsgemäße Entsorgung der Proben nach Abschluss
der Untersuchungen ist einzurechnen.
Einschließlich aller Nebenkosten.
Menge: 2,000 St

*Hinweis*
Chemische Untersuchung der erkundeten Materialien, die
im Zuge des Ersatzneubaus einer Verwertung/Entsorgung
zugeführt werden müssen. Grundsätzlich sollen aus den
entnommenen Materialien geeignete Mischproben gebildet
werden.

#### Unterabschnitt 05.03 Chemische Untersuchungen

**05.03.0001 Chem. Untersuchung Boden < 32 mm**
Chemische Untersuchung von Bodenproben mit einem
Größtkorn < 32 mm gemäß Ersatzbaustoffverordnung,
vollständige Parameterliste gemäß Anlage 1, Tabelle 3
BM-0* + ph-Wert ErsatzbaustoffV, Feststoff und Eluat.

Die notwendigen Probenvorbereitungen sind in die
Position einzukalkulieren.

Die ordnungsgemäße Entsorgung der Proben nach Abschluss
der Untersuchungen ist einzurechnen.
Einschließlich aller Nebenkosten.
Menge: 3,000 St

**05.03.0002 Chem. Untersuchung Boden > 32 mm**
Chemische Untersuchung von Bodenproben mit einem
Größtkorn > 32 mm gemäß Ersatzbaustoffverordnung,
vollständige Parameterliste gemäß Anlage 1, Tabelle 3
BM-0* + ph-Wert ErsatzbaustoffV, Feststoff und Eluat.

Die notwendigen Probenvorbereitungen sind in die
Position einzukalkulieren.

Die ordnungsgemäße Entsorgung der Proben nach Abschluss
der Untersuchungen ist einzurechnen.
Einschließlich aller Nebenkosten.
Menge: 2,000 St

**05.03.0003 Deklarationsanalytik**
Deklarationsanalytik gemäß Deponieverordnung, Anhang 3,
Tabelle 2
Unter Berücksichtigung der Änderungen der
Deponieverordnung durch die Mantelverordnung zur
Einführung einer Ersatzbaustoffverordnung, zur
Neufassung der Bundes-Bodenschutz- und
Altlastenverordnung und zur Änderung der
Deponieverordnung und der Gewerbeabfallverordnung
Artikel 3.
Die notwendigen Probenvorbereitungen sind in die
Position einzukalkulieren.

Die ordnungsgemäße Entsorgung der Proben nach Abschluss
der Untersuchungen ist einzurechnen.
Einschließlich aller Nebenkosten.
Menge: 4,000 St

**05.03.0004 Chem.Unters. nach BBodSchV**
Chemische Untersuchung einer Probe nach der
Bundes-Bodenschutz und Altlasten-Verordnung (BBodSchV)
gemäß der Mantelverordnung zur Einführung einer
Ersatzbaustoffverordnung, zur Neufassung der
Bundes-Bodenschutz- und Altlastenverordnung und zur
Änderung der Deponieverordnung und der
Gewerbeabfallverordnung Artikel 2.

Analytik der Parameter für die Versorgungswerte nach
Artikel 2 Anlage 1 Tabelle 1 u. 2 der Mantelverordnung.

Die notwendigen Probenvorbereitungen sind in die
Position einzukalkulieren.

Die ordnungsgemäße Entsorgung der Proben nach Abschluss
der Untersuchungen ist einzurechnen.
Einschließlich aller Nebenkosten.
Menge: 4,000 St

**05.03.0005 Unters. PAK nach EPA im Feststoff**
PAK nach EPA im Feststoff bestimmen.
Verfahren nach LANUV Arbeitsblatt 47 für die Einstufung
eines Asphalts.

Die notwendigen Probenvorbereitungen sind in die
Position einzukalkulieren.

Die ordnungsgemäße Entsorgung der Proben nach Abschluss
der Untersuchungen ist einzurechnen.
Einschließlich aller Nebenkosten.
Menge: 8,000 St

**05.03.0006 Schichtstärken bestimmen**
Bestimmung der Schicht- und Lagendichte einschl. der
BohrkernLängstrennung und einschl. Dokumentation
(Bohrkernfoto) der einzelnen Asphaltschichten am
Bohrkern. Bei Bohrkernen gemäß TP D-StB.

Die ordnungsgemäße Entsorgung der Proben nach Abschluss
der Untersuchungen ist einzurechnen.
Einschließlich aller Nebenkosten.
Menge: 8,000 St

**05.03.0007 qualit. Bestimmung des Teergehaltes**
Bestimmung der qualitativen Anteile von carbostämmigen
Bindemitteln (Teeranteile) mittels
Fluoreszenz-Verfahren an Bohrkernen oder
Ausbruchstücken.

Die ordnungsgemäße Entsorgung der Proben nach Abschluss
der Untersuchungen ist einzurechnen. Einschließlich
aller Nebenkosten.
Menge: 4,000 St

**05.03.0008 Betonaggressivität**
Wasserprobe untersuchen auf betonangreifende
Bestandteile nach DIN 4030.

Die ordnungsgemäße Entsorgung der Proben nach Abschluss
der Untersuchungen ist einzurechnen.
Einschließlich aller Nebenkosten.
Menge: 2,000 St

**05.03.0009 Stahlaggressivität**
Wasserprobe untersuchen auf Korrosionsgefahr von Stahl
nach DIN 50929.

Die ordnungsgemäße Entsorgung der Proben nach Abschluss
der Untersuchungen ist einzurechnen.
Einschließlich aller Nebenkosten.
Menge: 2,000 St

USt %: 19,00
